# Krummennaab Soz. Zentrum
Angebotsaufforderung (GAEB DA XML 3.2, DA83)
Währung: EUR
Erstellt mit: G&W CALIFORNIA PRO, CALIFORNIA PRO V13.1.06, 09.02.2026

## 16 Malerareiten DIN 18363
Datum: 09.02.2026

*Hinweis: 1.0 Vorbemerkungen zum Leistungsverzeichnis*
1.0 Vorbemerkungen zum Leistungsverzeichnis
1.1 Leistungsbeschreibung
Die Texte sind auf Basis der Leistungsbeschreibung  (STLB-Bau) entnommen. Die Leistungsbeschreibung wurde auch mit Freitexten erstellt.
1.2 Allgemeine Hinweise zur Ausschreibung
Bestehen von Seiten des Bieters Bedenken gegen die beschriebene Art der Ausführung, so hat er diese spätestens mit der Angebotsabgabe schriftlich vorzubringen. Stellt der Bieter aufgrund seines Fachwissens Unstimmigkeiten in der Leistungsbeschreibung fest, so muss er diese dem Auftraggeber mitteilen.
1.3 SiGe-Koordinator für die Ausführungsphase
Die Bestellung eines SiGe-Koordinators erfolgt durch den Auftraggeber AG, hier Gemeinde Krummennaab.
1.4 Beweissicherung - Angrenzende Gebäude/Nachbarn
Für die angrenzenden Gebäude und den Grünflächen der Nachbargrundstücke. Die Bestellung der Beweissicherung erfolgt durch den Auftraggeber AG, hier Gemeinde Krummennaab.
1.5 Beweissicherung - Gebäude Soziales Zentrum ehem. Kleiderfabrik
Für die Abbruch- und Rückbau-Maßnahmen am Gebäude an sich, wie Bauteile (Fassaden, Faschen, Stufen, Lichtschächte, Grünflächen, Gebäuderisse etc.) sind im Rahmen der Bauleitung des Auftragnehmers AN zu dokumentieren und bei Bedarf in digitaler Form (z.B. Fotodokumentation) dem AG zur Verfügung zu stellen. Diese Leistung wird gemäß LV-Positionen vergütet.

*Hinweis: 2.1 Allgemeine Beschreibung*
2.1  Allgemeine Beschreibung

Solziales Zentrum Krummennaab
Sanierung der ehem. Kleiderfabrik Weidner zu einem Multifunktionsgebäude mit Tagespflege, Wohnen, Physiotherapie, Veranstaltungsflächen, etc.

Objektbeschreibung
Lage: Gemarkung Krummennaab
Flur-Nr. 27/4,6,2, Gemeinde Krummennaab
Nutzungsart:  Multifunktionsgebäude
Gebäudeklasse 3, Sonderbau
Gebäudehöhe: < 13,0m (Art. 3 Abs. 4 Satz BayBO)
aktuelle Nutzung: Leerstand
Zufahrt: Über öffentliche Straße
Ver- und Entsorgung:
Schmutzwasserkanal, Regenwasserkanal, Wasser, Starkstrom von der öffentlichen Straße
Größe, Fläche, Firsthöhe, Traufhöhe, Dach, Geschosse: siehe Planunterlagen

Brutto-Rauminhalt Kulturbahnhof:
Kulturbahnhof 10.716,00m³

Brutto-Grundfläche Kulturbahnhof:
Kulturbahnhof 2.658,98m³

Bauablauf:
siehe Besondere Vertragsbedingen und Rahmenbauzeitenplan
Öffentlich zugängliches Gebäude
Besucher- und Benutzerbereiche barrierefrei nach DIN 18040
Beschreibung der Topographie:
Das Gebäude befindet sich an einer Hanglage, dabei ist
- das Wohnhaus inkl. Keller 3-geschossig
- das ehem. Fabrikationsgebäude ist 2-geschossig
wobei beide Gebäude jeweils auf einer Seite im Erdreich befinden.
siehe Planunterlagen

*Hinweis: 2.2 Beschreibung der Bauleistung*
2.2 Beschreibung der Bauleistung

ATV DIN 18299: Allgemeine Regelungen für Bauarbeiten jeder Art

ATV DIN 18363: Maler- und Lackierarbeiten - Beschichtungen

*Hinweis: 3.1 Lage der Baustelle*
3.1 Lage der Baustelle

Die Baumaßnahme liegt in Krummennaab, Schulstraße 5 in der Ortsmitte.

Das Baugrundstück ist über eine öffentliche Straße erreichbar.

*Hinweis: 3.2 Lager- und Arbeitsplätze*
3.2 Lager- und Arbeitsplätze
Für die Baustelleneinrichtung steht im Baufeld nur in sehr begrenztem Umfang Platz zur Verfügung. Lagerflächen müssen direkt mit dem AG abgestimmt werden, siehe hierzu auch den Baustelleneinrichtungsplan in der Anlage. Zusätzlich erforderliche Lagerflächen muss sich der Auftragnehmer selbst beschaffen.

*Hinweis: 3.3 Zu schützende Bereiche und Objekte*
3.3 Zu schützende Bereiche und Objekte

Immissionsschutz:
Es sind die üblichen Auflagen für Baumaßnahmen in
bewohnten Gebieten einzuhalten. Es sind grundsätzlich besonders schallgedämmte Baumaschinen einzusetzen.
Schutz der vorhandenen Bebauung (Aussenwände, Nachbargebäude, Bahnsteige mit Gleisanlage):
Es muss deshalb mit besonderer Vorsicht, schonend und in kleinen Abschnitten gebaut werden. Die Geräte und Maschinen sind so zu wählen, dass nur erschütterungs- und vibrationsarme Baugeräte verwendet werden.
Baumschutz:
Im Bereich der Baustelle befindet sich einige Bäume die erhalten werden müssen. Der entsprechende Baumschutz ist ausgeschrieben.
Abfallarme Baustelle:
Die gesetzlichen Mindestvorschriften sind zu erfüllen.
Weitere Vorgaben zur Trennung, Deponierung und Verwertung von Baustoffen siehe WBVB
Staubarme Baustelle:
Maßnahmen zur Staubminderung wie z.B. Absaugung, Verhinderung von Staubausbreitung, -ablagerungen, Einsatz von Feucht- bzw. Naßverfahren sind zu nutzen und einzu- kalkulieren.
Bodenschutz:
Es ist während des Baubetriebes sicherzustellen, dass der Boden nicht durch chemische Stoffe belastet wird.

*Hinweis: 4.1 Verkehrsführung, Verkehrssicherung*
4.1 Verkehrsführung, Verkehrssicherung

Das Baufeld wird von 3 Seiten wie folgt begrenzt:
- Süden: Grundstück mit Bebauung
- Norden: Grundstück mit Bebauung
- Westen: Grundstück mit Bebauung

- Osten: 2 Zufahrten über die öffentliche Straße möglich

Während der Bauausführung muss der Durchgangsverkehr (Personen, KFZ, busse, etc.) auf der öffentlichen Straße und der Anlieger- und Anlieferverkehr zu allen Anwesen aufrecht erhalten werden.
Die Baustelleneinrichtungsplan in der Anlage der Verdingungsunterlagen zeigt den möglichen Bauablauf und die Verkehrsführungen.
Sollte eine Verkehrsregelung in der betroffenen Straßen notwendig sein, sind verkehrsrechtliche Anordnungen einzuholen. Diese muss in Abstimmung mit der Behörde den jeweiligen Anforderungen angepasst werden.

Straßenreinigung:
Die ständige Reinigung der genutzten Verkehrsflächen ist in die Positionen einzurechnen. Kommt der Auftragnehmer seiner Reinigungspflicht nicht nach oder ist kein Vertreter des Auftragnehmers erreichbar, so kann der Auftraggeber ein örtliches Reinigungsunternehmen mit der Straßenreinigung beauftragen. Die Kosten sind vom Auftragnehmer zu erstatten. Zur Straßenreinigung ist der Verursacher verpflichtet.

*Hinweis: 4.2 Einzeltermine*
4.2 Einzeltermine

Vom Auftragnehmer AN ist ein detaillierter Bauzeitenplan vorzulegen auf Basis der vorläufigen Rahmen-Ausführungsfristen (Beginn und Ende) in den besonderen Vertragsbedingen.

Hinweis:
die Arbeiten können nicht in einem "Zug" durchgeführt werden, siehe hierzu den Rahmenbauzeitenplan und den Baustellenablaufplan mit Teilbauabschnitten in der Anlage. Etwaige Unterbrechungen in der Ausführung sind mit den Einheitspreisen abgegolten und werden nicht vergütet.

*Hinweis: 4.3 Prüfungen*
4.3 Prüfungen
Prüfungen sofern erforderlich
Die Durchführung der Eignungsprüfungen und Eigenüberwachungsprüfungen entsprechend den maßgebenden Vorschriften bzw. Richtlinien sind verpflichtend. Die Ergebnisse sind dem AG unverzüglich mitzuteilen.
Kontrollprüfungen werden vom AG gegebenenfalls gesondert beauftragt. Die Beihilfe durch den AN wird gesondert vergütet.

*Hinweis: 4.4 Lieferung von Stoffen*
4.4 Lieferung von Stoffen
Lieferung von Stoffen sofern erforderlich
Alle gelieferten Stoffe müssen der aktuell gültigen Bauprodukteverordnung entsprechen. Für die wesentlichen Baustoffe müssen Leistungserklärungen vorliegen. Die Bauprodukte für die eine Leistungserklärung erstellt wurden müssen CE-gekennzeichnet werden. Damit übernimmt der Hersteller bzw. Liefrant die Verantwortung, dass das gelieferte Bauprodukt der Leistungserklärung entspricht. Bei allen Positionen ist die Lieferung des Materials enthalten, auch wenn dies nicht ausdrücklich in den Positionen beschrieben ist (DIN 18299).
Ausnahmen sind in der Position ausdrücklich beschrieben.

*Hinweis: 5.0 Ausführungsunterlagen - Sonstiges*

*Hinweis: 5.1 Vom AN zu vorzulegende Unterlagen*
5.1 Vom AN zu vorzulegende Unterlagen

- Verkehrsrechtliche Anordnungen (sofern erforderlich)
- Spartenpläne der Versorgungsträger (sofern erforderlich)
- detaillierter Bauzeitenplan gem. Punkt 4.2

*Hinweis: 5.2 Baustellenbesprechungen*
5.2 Baustellenbesprechungen

Es finden wöchentlich 2x Baustellenbesprechungen (Jour Fixe) statt.
Folgende Termine werden festgelegt:
Montag und Mittwoch (vormittag)
oder
Dienstag und Donnerstag (vormittag)
Die Anwesenheit der Projekt- und Bauleiter ist verpflichtend.
Wenn erforderlich werden auch Termine zwischen den Jour fixe Terminen vereinbart.

*Hinweis: 5.3 Abrechnung*
5.3 Abrechnung

Teilleistungen der Baumaßnahme müssen beim Aufmaß getrennt erfasst und auch getrennt abgerechnet werden.
Mengenermittlung und Abrechnung nach Aufmaß

Änderungen an den vorgelegten Aufmaßen sind bei den nachfolgenden Abschlagsrechnungen zu berücksichtigen.
Die Abrechnungsunterlagen, auch Abschlagsrechnungen, sind als digitale Datenträger (Digitales Aufmaß d.11 Datei) zu erstellen und der Bauleitung unentgeltlich, zusätzlich zu den Papierunterlagen, zur Verfügung zu stellen.
Erdmassen sind elektronisch abzurechnen (Digitales Geländemodell). Es sind alle Daten in lesbarer Form mit allen erforderlichen Bruchkanten, Randlinien zur Verfügung zu stellen, damit eine Vergleichsberechnung durchgeführt werden kann. Der AN hat eine vom AG verwendbare Datenform zur Verfügung zu stellen. Zur Massenberechnung gehören auch Zeichnungen, Punktplots etc.

*Hinweis: 5.4 Vermessung*
5.4 Vermessung

Die Einmessarbeiten für die beauftragten Leistungen nach Lage und Höhe sind Sache des AN und werden nicht gesondert vergütet, soweit sie nicht als separate Leistung ausgeschrieben sind. Beim Auftreten von Maßdifferenzen ist die Bauleitung zu verständigen. Insbesondere haftet der Auftragnehmer auch gegenüber Dritten, falls ihm Fehler in der Grenz- und Höhenführung unterlaufen. Vor der Ausführung hat der Auftragnehmer alle angegebenen Maße an Ort und Stelle zu nehmen, zu prüfen und sich über die örtlichen Gegebenheiten zu informieren. Ebenso sind die Maßangaben aller Konstruktionszeichnungen vor dem Bau zu prüfen.
Der AG behält sich eine Prüfung aller vom Unternehmer ausgeführten Vermessungen und Absteckarbeiten vor.

*Hinweis: 5.5 Bautagesberichte*
5.5 Bautagesberichte

Der Auftragnehmer hat Bautagesberichte zu führen und dem Auftraggeber wöchentlich zu übergeben.
Sie müssen alle Angaben enthalten, die für die Ausführung und Abrechnung des Auftrages von Bedeutung sein können.
Die Bautagesberichte gelten jedoch nicht als Nachweis für erbrachte Stundenlohn- oder sonstige Leistungen.

*Hinweis: 5.6 Schnurgerüstabnahme*
5.6 Schnurgerüstabnahme (entfällt)

Es sind Schnurgerüste, übergreifend auf die Nachbarflächen, zur Abnahme und Kontrolle durch die Bauüberwachung herzurichten. Dabei werden auch die Anschlüsse zu den Fassaden und den Eingängen an das Bestandgebäude überprüft. Die erforderlichen Hilfskräfte und -mittel stellt der Auftragnehmer.

*Hinweis: 5.7 Abnahme*
5.7 Abnahme und Gewährleistung

Abnahme
Es wird förmliche Abnahme vereinbart.
Die Gesamtabnahme kann beantragt werden, wenn die Baumaßnahme komplett fertiggestellt ist. Teilabnahmen sind nicht möglich. Die Gewährleistungszeit beginnt erst mit der Gesamtabnahme.

Gewährleistung
Die Gewährleistung beträgt 5 Jahre nach BGB, abweichend von der VOB!

*Hinweis: 6. Weitere Besondere Vertragsbedingungen*
6. Weitere Besondere Vertragsbedingungen - WBVB
1. Übergabe von Ausführungszeichnungen:
Die Ausführungszeichnungen werden in digitaler Form übergeben.
2. Anordnung von Stundenlohnarbeiten
Mit Stundenlohnarbeiten ist erst nach schriftlicher Anordnung des Auftraggebers zu beginnen. Der Umfang der im Einzelfall zu erbringenden Leistungen wird bei
der Anordnung festgelegt. Die Stundenlohnzettel sind werktäglich einzureichen
3. Wasser- und Stromanschlüsse, Verbrauchskosten
Wasseranschlüsse und Stromanschlüsse, siehe LV-Positionen.
Für ordnungsgemäße Anschlüsse hat der Auftragnehmer zu sorgen.
Bei der Entnahme von Trinkwasser aus dem Liegenschaftsnetz ist ein
Rohrtrenner zu benutzen. Dies ist in die Einheitspreise einzukalkulieren.
Verbrauchskosten werden nicht erhoben.

4. Herstellen von Zeichnungen und Unterlagen / Abrechnungsunterlagen
Die Abrechnungspläne müssen alle neu hergestellten, wieder hergestellten Bauteile sowie aufgefundene und gesicherte Fremdleitungen maßstabsgerecht darstellen.
Alle Bauteile sind mit Angaben der Längen, Sohl- und Deckelhöhen zu versehen. Abzweigungen, Bögen, aufgefundene Fremdleitungen und dgl. sind lage-
und höhenmäßig einzumessen. Ggf. sind zusätzlich Detailpläne herzustellen.
Sämtliche für die Abrechnung relevanten Maße müssen auf den Abrechnungsplänen ersichtlich sein.
Die Einmessung der Leitung und sonstiger Bauteile hat mittels tachymetrischer Vermessung oder vereinfacht mittels Nivellement und Einmessen mit dem Bandmaß auf Gebäudeecken o. ä. zu erfolgen.
Die Anschlusspunkte und eine Bezugshöhe werden vom AG zur Verfügung gestellt.
Die Abrechnungspläne sind vom AN in analoger Form 2-fach, soweit erforderlich farbig, sowie einfach digital  zu erstellen. Die Kosten sind in die Einheitspreis einzurechnen.
5. Die Zufahrt zum Grundstück sowie der öffentliche Straßenbereich sind sauber zu halten. Alle hierfür anfallenden Kosten sind mit den Einheitspreisen abgegolten.
6. Einrichtung von Unterkünften
Unterkünfte wie Schlafräume und Aufenthaltsräume für die Freizeit dürfen in der Liegenschaft, in der sich die Baustelle befindet, nicht eingerichtet werden.
7. Beschädigungen in der Liegenschaft durch den AN
Werden bei Durchführung der Arbeiten Kabel oder andere Ver- und Entsorgungsleitungen beschädigt, so ist die Bauleitung  unverzüglich in Kenntnis zu setzen
8 Die Baustelleneinrichtung ist, soweit in der Position nicht anders beschrieben in die Einheitspreise einzukalkulieren
9. Transport / Entsorgung:
Abrechnungsgrundlage sind die tatsächlich anfallenden, abzubrechenden Mengen und Massen (keine Übermessungen).
Bei den Abbruchmaterialien sind unterschiedliche Baustoffabfallarten zu unterscheiden, getrennt zu lagern und getrennt zu entsorgen bzw. der  Wiederaufbereitung zuzuführen.
Der Aufstellungsort von Containern an der Baustelle ist mit der Bauleitung und der hausverwaltenden Dienststelle abzustimmen.
Entsorgung Bauabbruch:
- der unbelastete, nicht wieder verwendbare Bauschutt ist über eine Deponie, z.B. Laubhof, Hahnbach zu entsorgen.
- verbrennbare Stoffe über eine Müllumladestation z.B. Amberg-Witzlhof zu entsorgen.
- Schrott ist zum Schrotthändler zu liefern
Die anfallenden Deponie-, Container- und Transportkosten sind in die Einheitspreise mit einzukalkulieren.
Das Trennen der Materialien ist in die Einheitspreise einzukalkulieren.
Die Deponiegebühren sind gegen Nachweis (Übergabe der Deponie- und Wiegescheine)  vom Auftraggeber zu tragen.
Der Nachweis über die Bezahlung der Deponiegebühren ist der Rechnung beizufügen. Die Deponie hat den Empfang und die ordnungsgemäße Ablagerung zu bestätigen.
Vor dem Abtransport der Abbruchmaterialien ist eine mit der Bauleitung gemeinsam auf der Baustelle durchzuführende schriftliche Mengen- und Massenfestlegung durchzuführen. Dieser Nachweis ist Abrechnungsgrundlage für die entstehenden Deponiegebühren.
Es steht dem Auftragnehmer jedoch frei, das anfallende Material anderweitig zu entsorgen, sofern die gesetzlichen und behördlichen Bestimmungen eingehalten werden und dem Auftraggeber dadurch keine höheren Kosten entstehen.
Entsorgung Erdaushub, Wurzelstöcke ect.:
die anfallenden Materialien sind sofern nicht in der Position extra angegeben, getrennt  auszubauen und auf einem zugewiesenen Lagerplatz für die weitere Untersuchung auf schädliche Stoffe getrennt zu lagern.
Der Transport zum Zwischenlager ist in der Position enthalten.
Nach der Untersuchung durch ein Umweltinstitut wird das Material auf eine vom AN genannte Verwertungsstelle oder Deponie gebracht.
Grababfälle, Wurzelstöcke und Stammholz ist zu einer zugelassenen Verwertungsdeponie nach Wahl des Auftraggebers zu bringen.
Das deponiegerechte Zerkleinern ist in die Einheitspreise einzurechnen, sofern in der Position nichts anderes genannt ist.
Die Deponie- und Wiegescheine sind dem Auftraggeber zu übergeben.

*Hinweis: 7. BE sind Nebenleistungen (nach VOB, Teil C)*
7. BE sind Nebenleistungen (nach VOB, Teil C)

Die Baustelleneinrichtung (BE) gilt mit Bezug auf die Allgemeinen Technischen Vertragsbedingungen (ATV) in der VOB/C (DIN 18299, Abschnitt 4.1) nach als Nebenleistung, die auch ohne Erwähnung im Leistungsverzeichnis (LV) zur vertraglichen Leistung gehört.
Die BE gilt für das Gewerk notwendigen Leistungen. In diesem Fall gibt es für die BE und deren Bestandteile keine Positionen im LV.
Anlegen der Lager- und Arbeitsplätzen.
Geräte, Werkzeuge und sonstige Betriebsmittel anfahren und betriebsfertig aufstellen. Wie z.B. Baukrane (Turmdrehkran, Autokran etc.), Baubüros, Werkstätten, abschließbare Lagerräume und dgl. anfahren, aufbauen und einrichten.
Sollten ggf. Fundamte für die BE notwendig sein sind diese ebenfallls eine Nebenleistung, inkl. Wiederherstellen der Aufstellfläche, dies gilt für alle Flächen der BE.
Hinweis: Sollten Lager- und Arbeitsflächen sowie von Zufahrtswege zur Baustelle über die vom AG zur Verfügung gestellten hinaus benötigt werden sind diese mit dieser Position ebenfalls abgegolten.
Hinweis:
Da sich die Baumaßnahme unmittelbar an einer planfestgestellten Bahnanlage befindet, ist zur Sicherung des Eisenbahnverkehrs rechtzeitig vor Beginn der Baumaßnahme, diese dem zuständigen Anlagenverantwortlichen durch den AN anzuzeigen.
7.1 BE sind Nebenleistungen (nach VOB, Teil C)

Baustelle einrichten, vorhalten, betreinen, räumen für alle Geräte, Werkzeuge und An- und Abfahrten von Mannschaften, Erbringung aller Leistungen für Vorarbeiten der Altlastsanierung.

Kosten und Aufwendungen für Einrichten, Vorhalten und Betreiben sowie Wiederentfernen der Baustelleneinrichtung für Abbruch, Bauschuttaufbereitung und Entsorgung, beschrieben, sind zur Gänze mit den vereinbarten vertraglichen Preisen abgegolten, sofern im Leistungsverzeichnis nicht besondere Ansätze enthalten sind oder andere vertragliche Regelungen getroffen sind.

Zu den vertraglichen Pflichten bzw. Regelungen gehört insbesondere folgender Leistungsumfang:

1. Erfüllung aller Pflichten, Verantwortlichkeiten und Zuständigkeiten, entsprechend zusätzlichen Vertragsbedingungen, in Gesetzen, Regeln, Merkblättern, Richtlinien und Vorschriften und wie nachfolgend dargestellt.

2. Während der gesamten Bauzeit sind vom AN in Abstimmung mit dem AG alle notwendigen Maßnahmen zur Verkehrssicherung und ggf. -regelung auf dem von ihm allein oder überwiegend genutzten Flächen und solchen im Einwirkungsbereich des Vorhabens zu treffen.

3. Der AN hat die Baustelle und ihre Nebenanlagen sowie alle Bereitstellungslager vorschriftsmäßig zu beschildern, abzusperren und erforderlichenfalls zu bewachen.

4. Abbruch, Zwischenlagerung und Materialbewegung werden so betrieben, dass Belange des AG, des öffentlichen Verkehrs und der Grundstücksanlieger nicht über das Unvermeidbare hinaus beeinträchtigt werden.

5. Sichern der Baustelle, jedoch ohne Fertigbauzaun. Einzurechnen in die Einheitspreise sind weiter alle Nebenleistungen und Aufwendungen, welche zur Erfüllung der VOB/C 1,1 bis 3 sowie 4.1 erforderlich sind.

6. Abwasserentsorgung:
Abwässer der BE können über vorhandene Schächte in die kommunale Kanalisation abgeleitet werden. Erwirken aller Erlaubnisse, Herstellen und Wiederentfernen der Anschlüsse sowie alle Einleitekosten sind einzurechnen.

7. Personen, welche keine Mitarbeiter des AN oder von ihm beauftragter Subunternehmer sind, dürfen die Baustelle nur nach Zustimmung des AG betreten.

8. Der AN übernimmt die vollständige Regelung aller Schäden, welche Dritten durch seinen Betrieb entstanden sind.

9. Nutzung und Befahren von öffentlichen Verkehrsflächen außerhalb des Baufeldes ist nur nach Genehmigung durch den AG zulässig. Öffentliche Verkehrsflächen sind bei Verschmutzung notfalls mehrmals täglich zu säubern.

10. Umfasst Bauleitung des AN, Teilnahme an allen Besprechungen auf Anforderung des AG bzw. der Bauoberleitung sowie alle sonstigen Baustellengemeinkosten.

11. Umfasst Maßnahmen zur Minimierung von Emissionen durch Lärm, Staub und Erschütterungen.

12. Umfasst Erstellung einer Abbruchanweisung für alle Bauwerke auf dem Baufeld gemäß berufsgenossenschaftlichen Regeln und Regeln des Abbruchverbands. Lieferung in zweifacher Ausfertigung auf Papier sowie digital auf CD innerhalb von sechs Werktagen nach Auftragserteilung.

13. Die erforderlichen festen Anlagen herstellen. Baubüros, Unterkünfte, Werkstätten, Lagerschuppen und dgl., soweit erforderlich, antransportieren, aufbauen und einrichten. Bei Bedarf Zufahrtswege zur Baustelle sowie Lagerplätze, sonstige Platzbefestigungen und Wege im Baustellenbereich anlegen.

14. Flächen beschaffen, sofern die vom AG zur Verfügung gestellten nicht ausreichen. Kosten für Vorhalten, Unterhalten und Betreiben der Geräte, Anlagen und Einrichtungen einschl. Mieten, Pacht, Gebühren und dgl. werden nicht vergütet und sind mit der BE als Nebenleistung abgegolten.

15. Leitungsfreigabe
Der AN ist verpflichtet vor Beginn der Rückbauarbeiten die Spannungsfreiheit oder ordnungsgemäße Trennung aller Leitungen und Sparten zu kontrollieren. Dies gilt vor allem, aber nicht ausschließlich für Strom, Wasser und Gas. Die Prüfung oder Abfrage bei den örtlichen Versorgern ist zu dokumentieren.

16. Bautagebuch
Das Führen eines Bautagebuches für die eigenen Leistungen ist in die Einheitspreise der Positionen mit
einzukalkulieren und wird nicht gesondert vergütet. Das Bautagebuch ist der Bauleitung wöchentlich oder
auf Verlangen vorzulegen.

In vorliegende Position sind die Kosten bzw. der Erlös für die Entsorgung von Metallschrott (Metallbauteile und Edelmetalle, Kabel etc.) einzukalkulieren.

*Hinweis: 8. Allgemeines*
8. Allgemeines
Es gelten jeweils die Normen und Regeln in der zum Vertragsschluss gültigen Fassung einschließlich der Änderungen, Berichtigungen und Beiblätter.
Soweit in der Leistungsbeschreibung auf Technische Spezifikationen, z. B. nationale Normen, mit denen Europäische Normen umgesetzt werden, europäische technische Zulassungen, gemeinsame technische Spezifikationen, Internationale Normen, Bezug genommen wird, werden auch ohne den ausdrücklichen Zusatz immer gleichwertige Technische Spezifikationen in Bezug genommen.

Erhöhte Anforderungen an die Maßtoleranz
Es werden erhöhte Anforderungen an die Maßtoleranz an die Ebenheit von Flächen gestellt, diese werden nicht gesondert vergütet und sind mit den Einheitspreisen abgegolten. Es gilt die DIN 18202 Maßtoleranzen im Hochbau in der jeweils gültigen Fassung.

*Hinweis: 9. AVB Allgemeine Vertragsbedingungen VOB Teil B/C*
9. AVB Allgemeine Vertragsbedingungen VOB Teil B/C

Die Allgemeinen Vertragsbedingungen für die Ausführung von Bauleistungen (VOB/B) und die Allgemeinen Technischen Vertragsbedingungen für Bauleistungen (VOB/C) sind Bestandteile des Vertrags und der Vergabeunterlagen.

*Hinweis: 10. ATV Allgemeine Technische Vertragsbedingungen VOB Teil C*
10. ATV Allgemeine Technische Vertragsbedingungen VOB Teil C

Es gelten folgende ATV's (VOB/C):

ATV DIN 18299: Allgemeine Regelungen für Bauarbeiten jeder Art

ATV DIN 18363: Maler- und Lackierarbeiten - Beschichtungen

*Hinweis: 11. Hinweis Demontage Abbruch- und Rückbauarbeiten*
11. Hinweis Demontage Abbruch- und Rückbauarbeiten
Bei den Demontagearbeiten sind die Forderungen und Auflagen der Arbeitssicherheit, des Brandschutzes etc. zu beachten. Im DG (Dachstuhl) sowie in Bereichen, wo Brandgefährdung nicht auszuschließen ist, sind Trennarbeiten mittels Schweißbrenner oder Winkelschleif- gerät verboten. Hier sind geeignete Werkzeuge (z.B. Säbelsäge) zu verwenden. Demontierte Materialien werden nach Aufmaß abgerechnet. Vor Beginn der örtlichen Demontagearbeiten ist zwingend ein Einweisungsgespräch mit der Bauleitung notwendig.

Ausführung innerhalb des Bauwerks,
Ausführung in allen Geschossen,
Arbeitshöhe bis 16 m,
Erschwernis gemäß Abbruchplan,
Abbruch von Hand/mit handgeführten Kleingeräten,
Ausführung:
- erschütterungsarm DIN 4150,
- lärmarm, Lärmpegel max. 80 dB(A),
- staubarm,
- ohne Funkenfreisetzung,
- ohne Untergrundbeschädigung,
- ohne Wasserfreisetzung,

aufgenommene Stoffe getrennt sammeln,
ggf. Zwischenlagern,
auf LKW des AN laden,
inkl. Entsorgung und Transport,

Ausführung gemäß Zeichnung und Einzelbeschreibung.

Hinweis: Positionen inkl. Entsorgung, Transport im Gebäude (vertikal und horizontal) und zur Deponie

*Hinweis: 12. Gerüstbauarbeiten*
12. Gerüstbauarbeiten
An den Fassaden wird bauseits ein Flächengerüst mit Dachfang zur Verfügung gestellt. Darüberhinausgehende Gerüste zur Herstellung der eigenen Leistung sind Nebenleistungen gem. VOB.

*Hinweis: Baustrom und Bauwasser*
Baustrom und Bauwasser:
Für die Bauzeit stellt der Bauherr einen zentralen Baustromanschluss (230/400 V, 32A) und einen zentralen Bauwasseranschluss als Entnahmestelle, als Anschlussmöglichkeit vom Versorgungsnetz, zur Verfügung, soweit sie nicht als separate Leistung ausgeschrieben sind.

Der Verbrauch von Baustrom und Bauwasser für die ausgeschriebenen Arbeiten ist für den Auftragnehmer kostenlos.
Ein Baustromkasten und ein Bauwasseranschluss wird vom AG eingerichtet und kostenfrei zur Verfügung gestellt.

Etwaig benötigte Verteileranlagen sind vom Auftragnehmer auf seine Kosten ohne Weiterverrechnung an den Auftraggeber einzurichten und nach den Bauarbeiten wieder zu entfernen, bei Bauwasser inkl. frost- und feuchtigkeitssicher umhüllen, unterhalten und wieder beseitigen.

*Hinweis: Abfallbeseitigung - Angaben zur Bauausführung - Sicherheit*
Abfallbeseitigung - Angaben zur Bauausführung - Sicherheit
Abfallbeseitigung:
Eigenes Restmaterial, Verschnitt, Bruch sowie Verpackungsmaterial sind vom AN kostenlos zu beseitigen und getrennt zu entsorgen.

Das Verfüllen von Arbeitsräumen mit Abfall ist strengstens untersagt.
Verbindung zu anderen Gewerken:
In Abstimmung mit der Bauleitung sind die technischen Bedingungen und zeitabläufe der Gewerke zu beachten.

Angaben zur Bauausführung:
Sofern im Leistungsverzeichnis nicht näher beschrieben, verpflichtet sich der Auftragnehmer vor Ausführung der Leistung, sich vor Ort mit dem Auftraggeber abzustimmen.

*Hinweis: Sicherheit:*
Sicherheit:
Grundsätzlich gelten für die Durchführung der Bauarbeiten die einschlägigen gesetzlichen und berufsgenossenschaflichen Vorschriften in der jeweils gültigen Fassung. Auf die Verordnung über Sicherheit und Gesundheitsschutz auf Baustellen (Baustellenverordnung) wird besonders hingewiesen. Der Auftragnehmer hat die Hinweise des SIGE-Koordinators und die Aufgaben des Sicherheits- und Gesundheitsschutzplans zu berücksichtigen. Bevor Mitarbeiter auf der Baustelle eingesetzt werden, müssen sie hinsichtlich Arbeitssicherheit und Gesundheitsschutz unterwiesen werden. Eine Unterweisungsbestätigung gemäß Vorgabe des Sicherheitskoordinators (mit Namen und Unterschriften der Beschäftigten) ist dem Sicherheitskoordinator vor dem ersten Betreten der Baustelle zu übergeben. Der AN informiert sich über die auf der Baustelle gültigen Dokumente zur Arbeitssicherheit und arbeitet mit dem Sicherheitskoordinator zusammen. Der Sicherheits- und Gesundheitsschutzplan ist verbindlich und genau zu beachten. Den Anordnungen des Sicherheitskoordinators ist Folge zu leisten. Der AN sorgt eigenverantwortlich und auf eigene Kosten für die Umsetzung der Rechtsgrundlagen für seine Mitarbeiter und Nachunternehmer bzw. deren Tätigkeiten, um Unfälle zu vermeiden (z.B. berufsgenossenschaftliche Vorschriften und Regeln, staatliche Gesetze und Verordnungen, allgemein anerkannte Regeln und Erkenntnisse, etc.).

*Hinweis: Hinweise*
Hinweise

Abrechnungsaufmaß
Folgende Bereiche sind im Aufmaß/Abrechnungsaufmaß separat durch den AN aufzugliedern, der Mehraufwand ist mit den Einheitspreisen des LV's abgegolten.

- Gartengeschoss BT 5, 6: Tagespflege
- Gartengeschoss BT 5, 6: Wohngemeinschaft
- Gartengeschoss BT 5, 6: Nebenräume
- Erdgeschoss BT 5, 6: Mehrgenerationenwohnen MGW
- Erdgeschoss BT 3: Physiotherapie
- Gartengeschoss BT 3: Beratung
- Garten- und Erdgeschoss BT 4: Dorf- + Marktplatz inkl. Allgemeinflächen
- Erdgeschoss BT 2: Funktionsflächen, Beratung
- Gartengeschoss bis 1. Obergeschoss BT1: Wohnen (ehem. Wohnhaus)

Die Bausubstanzuntersuchung vom 03.07.2024 ist Bestandteil dieser
Leistungsbeschreibung.

Gültigkeit der Unterlagen in folgender Reihenfolge:
1. Diese Leistungsbeschreibung
2. Bausubstanzuntersuchung vom 03.07.2024
3. Planunterlagen

*Hinweis: Technische Vorbemerkungen*
Technische Vorbemerkungen

1. Grundlage für die Ausführung der beschriebenen Leistung sind die Verlege- und Montagehinweise des Herstellers sowie die national
geltenden Gesetze, Vorschriften, Fachregeln und Normen.
2. Materialverschnitt, Falzverluste sowie Klein- und Befestigungsmaterial sind in die betreffenden Positionen einzurechnen. Abrechnung erfolgt nach bauseitigem
Aufmaß.
3. Die Entsorgung der Abfälle, des Schuttes und des Schrottes hat entsprechend der geltenden Vorschriften zu erfolgen und ist mittels Nachweises der
Entsorgungsstellen zu belegen. Dies gilt sowohl für die beim Rückbau als auch
beim Einbau anfallenden Wert- und Reststoffe. Die Kosten für die Entsorgung sind in die Einheitspreise einzurechnen.

*Hinweis: Widersprüche zwischen verschiedenen Vertragsteilen*
Widersprüche zwischen verschiedenen Vertragsteilen
Entsprechend § 1 Abs. 2 VOB/B für Bauverträge ist eine Rangfolge der verschiedenen Vertragsbestandteile vorgesehen. Bei Widersprüchen gilt die folgende Vertragsbestandteile sind in der aufgeführten Reihenfolge nacheinander heranzuziehen. Darunter sind alle Dokumente i.S.d. § 9 VOB/A zu verstehen;
1. Baubeschreibung,
2. Leistungsverzeichnis mit Türliste
3. Zeichnungen und Pläne

### 01 Malerarbeiten innen

*Hinweis: Hinweis: Qualitätsstufe Q3*
Hinweis: Qualitätsstufe Q3
Verspachtelung als erhöhte Anforderungen,
nach Qualitätsstufe Q3 gemäß Merkblatt Nr. 2 der Industriegruppe Gipsplatten im Bundesverband der Gipsindustrie e.V..
Ebenheitstoleranzen mit erhöhten Anforderungen
nach DIN 18202, Tab. 3, Zeile 7,
auf Wänden
Ausführung mit Spachtelmasse, vollflächig, scharf abgezogen.

Gipskarton: Bauseits durch Trockenbauer in Q3 vorbereitet
STB-Oberflächen: Leistungsbestandteil, Leistungsbeschreibung, in den folgenden Positionen beschrieben

*Hinweis: Hinweis: Gerüst bis 3,5m Arbeitshöhe gilt als Nebenleistung gem. VOB*
Hinweis: Gerüst bis 3,5m Arbeitshöhe gilt als Nebenleistung gem. VOB
sofern nicht anders beschrieben

#### 01.01 Maler- und Lackierarbieten Vorarbeiten

**01.01.0010 Bauteile schützen**
Bauteile schützen,
Fenster, Türen, technische Geräte usw.
mit Papier und PE-Folie gegen Verschmutzung während der Malerarbeiten vollflächig abdecken und gegen Verrutschen verkleben.
Das Entfernen und Entsorgen nach Abschluss der Arbeiten ist einzukalkulieren.

In dieser Position sind nur die Flächen erfasst, bei denen die Leistung nach Art und Umfang nicht als Nebenleistung einzuordnen ist.
Menge: 300,000 m2

**01.01.0020 Bauteile schützen, Böden oberflächenfertig**
Bauteile schützen, Böden oberflächenfertig
mit Papier und PE-Folie gegen Verschmutzung während der Malerarbeiten vollflächig abdecken und gegen Verrutschen verkleben.
Kleber darf keine Klebespuren auf der Sicht-Akustikdecke hinterlassen.
Das Entfernen und Entsorgen nach Abschluss der Arbeiten ist einzukalkulieren.

In dieser Position sind nur die Flächen erfasst, bei denen die Leistung nach Art und Umfang nicht als Nebenleistung einzuordnen ist.
Menge: 443,000 m2

**01.01.0030 Bauteile schützen Treppengeländer**
Bauteile schützen,
Treppengeländer oberflächenfertig
mit Papier und PE-Folie gegen Verschmutzung während der Malerarbeiten vollflächig abdecken und gegen Verrutschen verkleben.
Kleber darf keine Klebespuren auf der Sicht-Akustikdecke hinterlassen.
Das Entfernen und Entsorgen nach Abschluss der Arbeiten ist einzukalkulieren.

In dieser Position sind nur die Flächen erfasst, bei denen die Leistung nach Art und Umfang nicht als Nebenleistung einzuordnen ist.
Menge: 100,000 m2

**01.01.0040 Böden mit PE-Folie gegen Verschmutzung Oberfläche: Estrich roh**
Böden mit PE-Folie gegen Verschmutzung Oberfläche: Estrich roh
während der Malerarbeiten vollflächig abdecken und gegen Verrutschen verkleben.
Das Entfernen und Entsorgen nach Abschluss der Arbeiten ist einzukalkulieren. In dieser Position sind nur die Flächen erfasst, bei denen die Leistung nach Art und Umfang nicht als Nebenleistung einzuordnen ist.
Menge: 4430,000 m2

**01.01.0050 Raum-Gerüst Decke Treppenhaus**
Raum-Gerüst Decke Treppenhaus (Marktplatz)
DIN EN 12810-1
bei Arbeitsflächen Höhe > 3,50m
Höhe Raum: ca. 16,80m
Grundfläche rechteckig 15,0m x 10,m
Untergrund: Decke Treppenhaus

Gerüstlagen: nach Bedarf Malerarbeiten, ggf. mit einer zusätzlichen Arbeitslage
Gebrauchsüberlassungsdauer: Dauer der Malerarbeiten, Mitbenutzung (kurzzeitig) durch Gewerke wie Elektroarbeiten zur Montage der Beleuchtung
Abnutzung des Gerüsts während der Maßnahme ist mit einzukalkulieren.
Menge: 1,000 psch

**01.01.0060 Raum-Gerüst Decke Treppenhaus EG/GG**
Raum-Gerüst Decke Treppenhaus EG (Marktplatz)
Grundfläche rechteckig ca. 15,0m x 10,0m
Arbeitshöhe 3,20m-3,50m
Untergrund: gerade
sonst wie Pos.  vor
Menge: 1,000 psch

#### 01.02 Maler- und Lackierarbeiten Putz + Trockenbau

**01.02.0010 Beschichtung entfernen nicht schadstoffbelastet Beton laden LKW AN ges.Vergüt.Entsorg.**
Beschichtung entfernen, auf Beton Stützen bis 35-34cm
nicht schadstoffbelastet,
Abfall ist nicht gefährlich,
aufgenommene Stoffe sammeln, auf LKW des AN laden,
inkl. Transport und Entsorgung
Menge: 115,000 m2

**01.02.0020 Spachtelleiste (dreiseitig umlaufend)**
Spachtelleiste (dreiseitig umlaufend)
passend zur Spachtelung vor
links-Sturz-rechts
als Anschluss an Einbauten (Fenster und Türen aus Alu)
liefern und anbringen.
Ausbilden einer abdichtenden, bewegungsfähigen Systemanschlussfuge mit
Anputzleiste,
bestehend aus:
- Kunststoffleiste, selbstklebend
- integriertem, komprimiertem Fugendichtband
- Glasfasergewebestreifen bis Breite 20,0cm (entsprechend der bauaufsichtl.System-Zulassung)
- Schutzfolienstreifen
Einbau nach Vorgaben des Herstellers.
Aktivieren des integrierten Fugendichtbandes nach Fertigstellung der Putzarbeiten durch seitliches Herausziehen beider Schutzfolienstreifen.
Menge: 330,000 m

**01.02.0030 Absanden fluatieren nachwaschen Wand Putz**
Absanden, fluatieren und nachwaschen,
für Beschichtungsarbeiten,
an Wand mit Putz,
innen, vorh. Qualitätsstufe Oberfläche Q2,
Zement-Leichtputzmörtel,
gefilzt,
Arbeitshöhe der zu bearbeitenden Fläche bis 3,5 m über der Standfläche des hierfür erforderlichen Gerüstes ist Nebenleistung gemäß VOB,
Ausführung gemäß Zeichnung.
Menge: 2215,000 m2

**01.02.0040 Absanden fluatieren nachwaschen Wand Putz Leibungen 20-25cm**
Absanden fluatieren nachwaschen Wand Putz Leibungen 20-25cm
sonst wie Pos.  vor
Menge: 119,000 m2

**01.02.0050 Absanden fluatieren nachwaschen Stützen bis 35-45cm**
Absanden fluatieren nachwaschen Stützen bis 35-45cm
Untergrund: Beton
sonst wie Pos.  vor
Menge: 115,000 m2

**01.02.0060 Untergrund vorbereiten, reinigen, Wand Putz + GK**
Untergrund vorbereiten, reinigen, Wand Putz + GK
Untergrund als Vorbereitung für die Malerarbeiten von Staub und losen Verschmutzungen befreien/reinigen.
Abfall entsorgen.
Untergrund: Putz + Gipskarton GK
Bauteil: Wand
Menge: 4430,000 m2

**01.02.0070 Untergrund vorbereiten, reinigen, Decken**
Untergrund vorbereiten, reinigen, Decken
Untergrund als Vorbereitung für die Malerarbeiten von Staub und losen Verschmutzungen befreien/reinigen.

Untergrund: Gipskarton GK
Bauteil: Decke
Menge: 1963,000 m2

**01.02.0080 Untergrund vorbereiten, reinigen, Leibung 20-25cm**
Untergrund vorbereiten, reinigen, Leibung 20-25cm
Untergrund als Vorbereitung für die Malerarbeiten von Staub und losen Verschmutzungen befreien/reinigen.
Untergrund: Putz
Bauteil: Leibung
Menge: 119,000 m2

**01.02.0090 Untergrund vorbereiten, reinigen, Stützen bis 35-45cm**
Untergrund vorbereiten, reinigen, Stützen bis 35-45cm
Untergrund: Beton
Untergrund als Vorbereitung für die Malerarbeiten von Staub und losen Verschmutzungen befreien/reinigen.

Bauteil: Stützen
Menge: 115,000 m2

**01.02.0100 Voranstrich auftragen Wand Putz + GK**
Voranstrich auftragen,
wasserverdünnbare,
geruchsarme,
wasserdampfdurchlässiger Tiefengrund
Bauteil: auf Wand,
Untergrund: GK Gipsplatten,
Ausführung gemäß Zeichnung.
Menge: 4430,000 m2

**01.02.0110 Voranstrich auftragen. Decken GK**
Voranstrich auftragen. Decken
Untergrund: GK
sonst wie Pos.  01.02.0100  vor
Menge: 1963,000 m2

**01.02.0120 Voranstrich auftragen, Leibung 20-25cm**
Voranstrich auftragen, Leibung 20-25cm
Untergrund: Putz
sonst wie Pos.  01.02.0100  vor
Menge: 119,000 m2

**01.02.0130 Voranstrich auftragen, Stützen bis 35-45cm**
Voranstrich auftragen, Stützen bis 35-45cm
Untergrund: Beton
sonst wie Pos.  01.02.0100  vor
Menge: 115,000 m2

**01.02.0140 Grundbeschichtung, Wand Putz + GK**
Grundbeschichtung, Wand Putz + GK
Grundbeschichtung saugfähigkeitsreduz./verfestigend
löselmittel-,weichmacher-, emissionsfrei

Liefern und Auftragen einer verfestigenden und Saugfähigkeit reduzierenden Grundbeschichtung mit einem wasserverdünnbaren, löselmittel-, weichmacher- und emissionsfreien, TÜV-geprüften Grundbeschichtungsstoff auf Acrylatbasis für kreidende, poröse, mineralische Untergründe sowie Gipskartonplatten.
Keine foggingaktiven Substanzen
TÜV-geprüft.
Farbton: nach Wahl des Bauherren, HBZ 100-70
Untergrund: Gipskartonwände
Bauteil: Wand

'........................................'
Fabrikat/Hersteller
Menge: 4430,000 m2

**01.02.0150 Grundbeschichtung, Decken GK**
Grundbeschichtung, Decken
Untergrund: Gipskarton
schräg und horizontal
sonst wie Pos.  01.02.0140  vor
Menge: 1963,000 m2

**01.02.0160 Grundbeschichtung, Leibung 20-25cm**
Grundbeschichtung, Leibung 20-25cm
Untergrund: Putz
sonst wie Pos.  01.02.0140  vor
Menge: 119,000 m2

**01.02.0170 Grundbeschichtung, Stützen bis 35-45cm**
Grundbeschichtung, Stützen bis 35-45cm
Untergrund: Beton
sonst wie Pos.  01.02.0140  vor
Menge: 115,000 m2

**01.02.0180 Zwischenbeschichtung, Wand Putz + GK**
Zwischenbeschichtung Wand Putz + GK
Dispersions-Silikatfarbe Nassabriebklasse 3

Liefern und Auftragen einer gut deckenden, konservierungsmittelfreien Zwischenbeschichtung mit einer lösemittel- und weichmacherfreien, emmisionsarmen und schadstoffgeprüften Innensilikatfarbe, Nassabriebklasse 3 nach DIN EN 13 300. Enthält keine fogging-aktiven Substanzen, TÜV-geprüft.

Farbton: nach Wahl des Bauherren, HBZ 100-70
Untergrund: Gipskartonwände
Bauteil: Wand

'........................................'
Fabrikat/Hersteller
Menge: 4430,000 m2

**01.02.0190 Zwischenbeschichtung, Decken GK**
Zwischenbeschichtung, Decken
Untergrund: Gipskarton
schräg und horizontal
sonst wie Pos.  01.02.0180  vor
Menge: 1963,000 m2

**01.02.0200 Zwischenbeschichtung, Leibung 20-25cm**
Zwischenbeschichtung, Leibung 20-25cm
Untergrund: Putz
sonst wie Pos.  01.02.0180  vor
Menge: 119,000 m2

**01.02.0210 Zwischenbeschichtung, Stützen bis 35-45cm**
Zwischenbeschichtung, Stützen bis 35-45cm
Untergrund: Beton
sonst wie Pos.  01.02.0180  vor
Menge: 115,000 m2

**01.02.0220 Schlussbeschichtung hochdeckend, Wand Putz + GK**
Schlussbeschichtung hochdeckend, Wand Putz + GK
Dispersions-Silikatfarbe Nassabriebklasse 3

Liefern und Auftragen einer
hochdeckenden, stumpfmatten, sehr gut
auszubessernden Schlussbeschichtung
mit einer lösemittel- und
weichmacherfreien, emmisionsarmen und
schadstoffgeprüften
Innensilikatfarbe,
Nassabriebklasse 3 nach DIN EN 13 300.
Enthält keine fogging-aktiven Substanzen.
TÜV-geprüft.

Farbton: nach Wahl des Bauherren, HBZ 100-70

Untergrund/Bauteil:
Gipskartonwände (Feuchtraum + Lochdecke)

'........................................'
Fabrikat/Hersteller
Menge: 4430,000 m2

**01.02.0230 Schlussbeschichtung hochdeckend, Decken GK**
Schlussbeschichtung hochdeckend, Decken
Untergrund: Gipskarton
schräg und horizontal
sonst wie Pos.  01.02.0220  vor
Menge: 1963,000 m2

**01.02.0240 Schlussbeschichtung hochdeckend, Leibung 20-25cm**
Schlussbeschichtung hochdeckend, Leibung 20-25cm
Untergrund: Putz
sonst wie Pos.  01.02.0220  vor
Menge: 119,000 m2

**01.02.0250 Schlussbeschichtung hochdeckend, Stützen bis 35-45cm**
Schlussbeschichtung hochdeckend, Stützen bis 35-45cm
Untergrund: Beton
sonst wie Pos.  01.02.0220  vor
Menge: 115,000 m2

**01.02.0260 Dauerplastische Wartungsfuge Akryl**
Dauerplastische Wartungsfuge (Akryl)
an Wand- und/oder Deckenanschlüssen, Sockelleisten herstellen,
nicht schimmelbildend, anstrichverträglich,
Farbe weiß,
Fugenbreite: bis 10 mm
Fugentiefe : bis 10 mm
Menge: 4134,000 m

#### 01.03 Maler- und Lackierarbeiten STB Aufzug, Treppen

**01.03.0010 Untergrund Unebenheiten ausgleichen/abkratzen, Wand Aufzug innen und aussen**
Untergrund Unebenheiten ausgleichen/abkratzen,
Wand Aufzug innen und aussen
Untergrund als Vorbereitung für die Malerarbeiten Unebenheiten abkratzen mittels Stilspachtel.
Untergrund/Bauteil: STB-Ortbetonwände
Menge: 53,000 m2

**01.03.0020 Untergrund Unebenheiten ausgleichen/abkratzen, Decken Treppenläufe**
Untergrund Unebenheiten ausgleichen/abkratzen, Decken Treppenläufe
Untergrund als Vorbereitung für die Malerarbeiten von Staub und losen Verschmutzungen befreien/reinigen.

Untergrund/Bauteil: Untersicht STB-Ortbeton-Treppenläufe
Menge: 36,000 m2

**01.03.0030 Untergrund Unebenheiten ausgleichen/abkratzen, Wangen 30-35cm**
Untergrund Unebenheiten ausgleichen/abkratzen, Wangen 30-35cm
Untergrund als Vorbereitung für die Malerarbeiten Unebenheiten abkratzen mittels Stilspachtel.
Untergrund: Beton
Bauteil: Treppenlauf Wangen
Menge: 6,000 m2

**01.03.0040 Untergrund Unebenheiten ausgleichen/abkratzen, Deckenflächen < 2,5m²**
Untergrund Unebenheiten ausgleichen/abkratzen, Flächen < 2,5m²
Untergrund als Vorbereitung für die Malerarbeiten Unebenheiten abkratzen mittels Stilspachtel.
Untergrund/Bauteil: Flächen < 2,5m²
Menge: 100,000 m2

**01.03.0050 Untergrund vorbereiten, reinigen, Wand Aufzug innen und aussen**
Untergrund vorbereiten, reinigen, Wand Aufzug
Untergrund als Vorbereitung für die Malerarbeiten von Staub und losen Verschmutzungen befreien/reinigen.
Untergrund/Bauteil: STB-Ortbetonwände
Menge: 53,000 m2

**01.03.0060 Untergrund vorbereiten, reinigen, Decken Treppenläufe**
Untergrund vorbereiten, reinigen, Decken Treppenläufe
Untergrund als Vorbereitung für die Malerarbeiten von Staub und losen Verschmutzungen befreien/reinigen.

Untergrund/Bauteil: Untersicht STB-Ortbeton-Treppenläufe
Menge: 36,000 m2

**01.03.0070 Untergrund vorbereiten, reinigen, Wangen 30-35cm**
Untergrund vorbereiten, reinigen, Wangen 30-35cm
Untergrund als Vorbereitung für die Malerarbeiten von Staub und losen Verschmutzungen befreien/reinigen.
Untergrund/Bauteil: Treppenlauf Wangen
Menge: 6,000 m2

**01.03.0080 Untergrund vorbereiten, reinigen, Flächen < 2,5m²²**
Untergrund vorbereiten, reinigen, Flächen < 2,5m²
Untergrund als Vorbereitung für die Malerarbeiten von Staub und losen Verschmutzungen befreien/reinigen.
Untergrund/Bauteil: , Flächen < 2,5m²
Menge: 100,000 m2

**01.03.0090 Untergrund vorbereiten, Sinterschicht, Wand Aufzug**
Untergrund vorbereiten, Sinterschicht, Wand Aufzug
Untergrund als Vorbereitung für die Malerarbeiten von Sinterschichten befreien.
Untergrund/Bauteil: STB-Ortbetonwände
Menge: 53,000 m2

**01.03.0100 Untergrund vorbereiten, Sinterschicht, Decken Treppenläufe**
Untergrund vorbereiten, Sinterschicht, Decken Treppenläufe
Untergrund als Vorbereitung für die Malerarbeiten von Sinterschichten befreien.

Untergrund/Bauteil: Untersicht STB-Ortbeton-Treppenläufe
Menge: 36,000 m2

**01.03.0110 Untergrund vorbereiten, Sinterschicht, Wangen 30-35cm**
Untergrund vorbereiten, Sinterschicht, Wangen 30-35cm
Untergrund als Vorbereitung für die Malerarbeiten von Sinterschichten befreien.
Untergrund/Bauteil: Treppenlauf Wangen
Menge: 6,000 m2

**01.03.0120 Untergrund vorbereiten, Sinterschicht, Flächen < 2,5m²**
Untergrund vorbereiten, Sinterschicht, Flächen < 2,5m²
Untergrund als Vorbereitung für die Malerarbeiten von Sinterschichten befreien.
Untergrund/Bauteil: , Flächen < 2,5m²
Menge: 100,000 m2

**01.03.0130 Untergrund vorbereiten, Schalölrückstände, Wand Aufzug innen und aussen**
Untergrund vorbereiten, Schalölrückstände, Wand Aufzug
Untergrund als Vorbereitung für Malerarbeiten von Schalölrückständen befreien.
Untergrund/Bauteil: STB-Ortbetonwände
Menge: 53,000 m2

**01.03.0140 Untergrund vorbereiten, Sinterschicht, Decken Treppenläufe**
Untergrund vorbereiten, Schalölrückstände, Decken Treppenläufe
Untergrund als Vorbereitung für Malerarbeiten von Schalölrückständen befreien.

Untergrund/Bauteil: Untersicht STB-Ortbeton-Treppenläufe
Menge: 36,000 m2

**01.03.0150 Untergrund vorbereiten, Schalölrückstände, Wangen 30-35cm**
Untergrund vorbereiten, Schalölrückstände, Wangen 30-35cm
Untergrund als Vorbereitung für Malerarbeiten von Schalölrückständen befreien.
Untergrund/Bauteil:  Treppenlauf Wangen
Menge: 6,000 m2

**01.03.0160 Untergrund vorbereiten, Schalölrückstände, Deckenflächen < 2,5m²**
Untergrund vorbereiten, Schalölrückstände, Flächen < 2,5m²
Untergrund als Vorbereitung für Malerarbeiten von Schalölrückständen befreien.
Untergrund/Bauteil:, Flächen < 2,5m²
Menge: 100,000 m2

**01.03.0170 Risse starr, schließen, Betonoberfläche, Wände/Leibungen**
Risse starr, schließen, Betonoberfläche, Wände/Leibungen
Risse, ohne Rißbreitenänderung, in Betonoberflächen v-förmig öffnen und mit Spachtelmasse schließen.
Rissbreite bis 0,5 0mm
Risstiefe bis 0,5cm

Untergrund/Bauteil:
STB-Ortbetonwände, inkl. Leibungen
Menge: 15,000 m

**01.03.0180 Risse starr, schließen, Betonoberfläche, Deckenflächen < 2,5m²**
Risse starr, schließen, Betonoberfläche, , Flächen < 2,5m²
Risse, ohne Rißbreitenänderung, in Betonoberflächen v-förmig öffnen und mit Spachtelmasse schließen.
Rissbreite bis 0,5 0mm
Risstiefe bis 0,5cm

Untergrund/Bauteil: Flächen < 2,5m²
Menge: 12,000 m

**01.03.0190 Spachtelung mit Vlieseinlage Beton Q3 Beton, vollflächig, Wand Aufzug innen und aussen**
Spachtelung mit Vlieseinlage Beton Q3 Beton, vollflächig, Wand glatt
Oberflächenqualität Q3
mit Vlieseinlage aus Glasfaser, 40 g/m2,
Untergrund mit Haarrissen bzw. Poren
Spachtelung von glatten Betonoberflächen vollflächig, inkl. nachschleifen
zur Aufnahme einer der Grund-, Zwischen-, Schlussbeschichtung.
Untergrund: glatt
Untergrund/Bauteil: STB-Ortbetonwände
Menge: 53,000 m2

**01.03.0200 Spachtelung mit Vlieseinlage Beton Q3 Beton, vollflächig, Decken Treppenläufe**
Spachtelung mit Vlieseinlage Beton Q3 Beton, vollflächig, Decken Treppenläufe
Untergrund/Bauteil: Untersicht STB-Ortbeton-Treppenläufe
sonst wie Pos.  01.03.0190  vor
Menge: 36,000 m

**01.03.0210 Spachtelung mit Vlieseinlage Beton Q3 Beton, vollflächig, Wangen 30-35cm**
Spachtelung mit Vlieseinlage Beton Q3 Beton, vollflächig, Wangen 30-35cm
einspachteln
Untergrund/Bauteil:  Treppenlauf Wangen
sonst wie Pos.  01.03.0190  vor
Menge: 6,000 m

**01.03.0220 Spachtelung mit Vlieseinlage Beton Q3 Beton, vollflächig, Flächen < 2,5m²**
Spachtelung mit Vlieseinlage Beton Q3 Beton, vollflächig, , Flächen < 2,5m²
einspachteln
Untergrund/Bauteil: , Flächen < 2,5m²
sonst wie Pos.  01.03.0190  vor
Menge: 100,000 m

**01.03.0230 Eckschutzprofil (Wangen, Stützen)**
Eckschutzprofil (Wangen, Stützen)
passend zur Spachtelung vor
Eckschutzprofil vollflächig einbetten in Spachtelung, in Einzellängen
Schenkelbreite 10/15 cm.
Material: Alu
Menge: 368,000 m

**01.03.0240 Grundbeschichtung, Wand Aufzug innen und aussen**
Grundbeschichtung, Wand Aufzug
Grundbeschichtung saugfähigkeitsreduz./verfestigend
löselmittel-,weichmacher-, emissionsfrei

Liefern und Auftragen einer verfestigenden und Saugfähigkeit reduzierenden Grundbeschichtung mit einem wasserverdünnbaren, löselmittel-, weichmacher- und emissionsfreien, TÜV-geprüften Grundbeschichtungsstoff auf Acrylatbasis für kreidende, poröse, mineralische Untergründe sowie Gipskartonplatten.
Keine foggingaktiven Substanzen
TÜV-geprüft.
Farbton: nach Wahl des Bauherren, HBZ 100-70
Untergrund/Bauteil:
Gipskartonwände (Feuchtraum + Lochdecke)

'........................................'
Fabrikat/Hersteller
Menge: 53,000 m2

**01.03.0250 Grundbeschichtung, Decken Treppenläufe**
Grundbeschichtung, Decken Treppenläufe
sonst wie Pos.  01.03.0240  vor
Menge: 36,000 m2

**01.03.0260 Grundbeschichtung, Wangen 30-35cm**
Grundbeschichtung, Wangen 30-35cm
sonst wie Pos.  01.03.0240  vor
Menge: 6,000 m2

**01.03.0270 Grundbeschichtung, Flächen < 2,5m²**
Grundbeschichtung, Flächen < 2,5m²
Untergrund/Bauteil: , Flächen < 2,5m²
sonst wie Pos.  01.03.0240  vor
Menge: 100,000 m2

**01.03.0280 Zwischenbeschichtung, Wand Aufzug innen und aussen**
Zwischenbeschichtung Wand Aufzug
Dispersions-Silikatfarbe Nassabriebklasse 3

Liefern und Auftragen einer gut deckenden, konservierungsmittelfreien Zwischenbeschichtung mit einer lösemittel- und weichmacherfreien, emmisionsarmen und schadstoffgeprüften Innensilikatfarbe, Nassabriebklasse 3 nach DIN EN 13 300. Enthält keine fogging-aktiven Substanzen, TÜV-geprüft.

Farbton: nach Wahl des Bauherren, HBZ 100-70
Untergrund/Bauteil:
Gipskartonwände (Feuchtraum + Lochdecke)

'........................................'
Fabrikat/Hersteller
Menge: 53,000 m2

**01.03.0290 Zwischenbeschichtung, Decken Treppenläufe**
Zwischenbeschichtung, Decken Treppenläufe
sonst wie Pos.  01.03.0280  vor
Menge: 36,000 m2

**01.03.0300 Zwischenbeschichtung, Wangen 30-35cm**
Zwischenbeschichtung,, Wangen 30-35cm
sonst wie Pos.  01.03.0280  vor
Menge: 6,000 m2

**01.03.0310 Zwischenbeschichtung, Flächen < 2,5m²**
Zwischenbeschichtung, Flächen < 2,5m²
Untergrund/Bauteil:, Flächen < 2,5m²
sonst wie Pos.  01.03.0280  vor
Menge: 100,000 m2

**01.03.0320 Schlussbeschichtung hochdeckend, Wand Aufzug innen und aussen**
Schlussbeschichtung hochdeckend, Wand Aufzug
Dispersions-Silikatfarbe Nassabriebklasse 3

Liefern und Auftragen einer
hochdeckenden, stumpfmatten, sehr gut
auszubessernden Schlussbeschichtung
mit einer lösemittel- und
weichmacherfreien, emmisionsarmen und
schadstoffgeprüften
Innensilikatfarbe,
Nassabriebklasse 3 nach DIN EN 13 300.
Enthält keine fogging-aktiven Substanzen.
TÜV-geprüft.

Farbton: nach Wahl des Bauherren, HBZ 100-70

Untergrund/Bauteil:
Gipskartonwände (Feuchtraum + Lochdecke)

'........................................'
Fabrikat/Hersteller
Menge: 53,000 m2

**01.03.0330 Schlussbeschichtung hochdeckend, Decken Treppenläufe**
Schlussbeschichtung hochdeckend, Decken Treppenläufe
sonst wie Pos.  01.03.0320  vor
Menge: 36,000 m2

**01.03.0340 Schlussbeschichtung hochdeckend, Wangen 30-35cm**
Schlussbeschichtung hochdeckend,, Wangen 30-35cm
sonst wie Pos.  01.03.0320  vor
Menge: 6,000 m2

**01.03.0350 Schlussbeschichtung hochdeckend, Flächen < 2,5m²**
Schlussbeschichtung hochdeckend, Flächen < 2,5m²
Untergrund/Bauteil: Flächen < 2,5m²
sonst wie Pos.  01.03.0320  vor
Menge: 100,000 m2

**01.03.0360 Dauerplastische Wartungsfuge Akryl**
Dauerplastische Wartungsfuge (Akryl)
an Wand- und/oder Deckenanschlüssen, Sockelleisten herstellen,
nicht schimmelbildend, anstrichverträglich,
Farbe weiß,
Fugenbreite: bis 10 mm
Fugentiefe : bis 10 mm
Menge: 120,000 m

USt %: 19,00
